# IGA GE BE-Fläche
Angebotsaufforderung (GAEB 90, DA83)
Währung: EUR
Auftraggeber: IGA 2027

## Zusätzlicher Text
Angaben zur Örtlichkeit und Bauzeit
Die Baustelle befindet sich in Gelsenkirchen an der Wallstraße 50-52,
45899.

Der Baubeginn soll am 20. April 2026 erfolgen.

## Baureifmachung BE-Fläche IGA 2027
Datum: 03.02.26

### Kapitel 1 Baustelleneinrichtung

#### Titel 1.1 Allgemeine Baustelleneinrichtung

*Hinweis*
Besichtigung der Baustelle
Eine Baustellenbesichtigung wird vor Angebotsabgabe
dringend empfohlen.

Sämtliche Erschwernisse durch die örtlichen
Gegebenheiten sind in der Kalkulation zu
berücksichtigen und werden nicht gesondert vergütet.

Die besonderen Hinweise hierzu sind der
Leistungsbeschreibung zu entnehmen und sind zu
beachten.

**1.1.1 Baustelle für AN einrichten (allgemein)**
Geräte, Werkzeuge und sonstige Betriebsmittel, die zur
vertragsmäßigen Durchführung aller ausgeschriebenen
Bauleistungen erforderlich sind, auf die Baustelle
bringen, bereitstellen und - soweit der Geräteeinsatz
nicht gesondert vergütet wird - betriebsfertig
aufstellen, einschließlich aller hierfür notwendigen
Nebenarbeiten.

Die erforderlichen festen Anlagen herstellen wie z.B.
Baubüro, Unterkünfte, Toiletten, Wasch- und
Duscheinrichtungen sowie Sanitätsraum und / oder
vergleichbare Einrichtungen entsprechend den baulichen
Anforderungen sowie den Anforderungen an
Baustelleneinrichtungen gemäß der
Arbeitsstättenverordnung (ArbStättV) und der
Arbeitsstättenrichtlinie (ASR), Werkstätten,
Lagerschuppen und dgl., soweit erforderlich und nicht
mit eigenen Positionen im LV aufgeführt,
antransportieren, aufbauen und einrichten.

Strom-, Wasser-, Abwasser-, Heizungs- und
Fernsprechanschluss und dgl. für die Baustelle
herstellen. Die hierbei entstehenden Kosten /
Verbrauchskosten sind einzukalkulieren und werden nicht
gesondert vergütet.

Bei Bedarf Zufahrtswege zur Baustelle sowie
Lagerplätze, sonstige Platzbefestigungen und Wege im
Baustellenbereich anlegen. Oberbodenarbeiten und
Beseitigung des Aufwuchses für die
Baustelleneinrichtung, soweit erforderlich, sind
einzukalkulieren und werden nicht gesondert vergütet.

Soweit nicht für bestimmte Bauleistungen (z.B.
Bedarfsleistungen) das Einrichten der Baustelle als
besonderer Ansatz enthalten ist, umfasst die Pauschale
die Vergütung der Baustelleneinrichtung für alle
Bauleistungen sämtlicher Abschnitte des LV.

Die Abrechnung erfolgt zu 30 % nach Fertigstellung
Aufbau und Einrichtung sowie weitere 70 % anteilig nach
jeweils aktuellem Leistungsstand.
Menge: 1,000 psch

**1.1.2 Baustelleneinrichtung AN während der Bauzeit vorhalten**
Baustelleneinrichtung gemäß Vorposition während der
Bauzeit vor- und unterhalten sowie Geräte, Anlagen und
Einrichtungen betreiben, einschl. evtl. Mieten, Pacht
und Gebühren und wöchentlicher Reinigung der BE.
Besondere Anforderungen an die Reinigung in Bezug auf
die bestehende Corona-Situation sind zu berücksichtigen
und einzukalkulieren.

Weitere Baustellengemeinkosten, soweit hierfür keine
besonderen Ansätze im Leistungsverzeichnis vorgesehen
sind, insbesondere Gehaltskosten für Bauleitung,
Abrechnung, Vermessung etc. sind ebenfalls in diese
Position mit einzukalkulieren. Außer den vollen Monaten
werden Teilzeiten sowie weitere Monate über die
geplante Bauzeit
hinaus, die nicht im Verantwortungsbereich des AN
liegen nach Tagen zu 1/30 des Einheitspreises vergütet.
Menge: 2,000 Mo

**1.1.3 Straßenreinigung mittels Besenwagen**
Zur Beseitigung der mit dem Baustellenverkehr
verbundenen Verschmutzungen der umliegenden Straßen ist
vom AN ein nass fegender und selbst aufnehmender
Besenwagen über die Dauer der gesamten Bauzeit
einzusetzen, der die Straßen im Umfeld der Baustelle
reinigt, sobald dies erforderlich ist.

Die Straßenreinigung ist durch den AN
eigenverantwortlich zu koordinieren. Die jeweils
vorherrschenden  Wetter- verhältnisse sind dabei mit zu
berücksichtigen.

Bei ausbleibender oder unzureichender Straßenreinigung
behält sich der AG vor, ein von ihm gewähltes
Unternehmen zu Lasten des AN zu beauftragen. Die
hierdurch verursachten Kosten trägt der AN.

Zur Reinigung der Straßen im Umfeld der Baustelle sind
die Fahrbahnen und Rinnen vollständig zu reinigen,
wobei auch ggf. festgefahrene Verschmutzungen
aufzunehmen sind. Die Reinigungsstrecke kann bis 1.500
m betragen.

Die Kosten für die ordnungsgemäße Entsorgung des
Kehrgutes sind einzukalkulieren und werden nicht
gesondert vergütet.

Die Abrechnung erfolgt über 1/30 je Reinigungstag und
Monat gemäß Nachweis mittels Stundennachweisen des
Besenwagens.
Menge: 1,000 Mo

**1.1.4 Baustelle räumen**
Baustelle von allen Geräten, Anlagen, Einrichtungen und
dgl. räumen. Benutzte Flächen und Wege entsprechend dem
ursprünglichen Zustand unter Wahrung der
landschaftspflegerischen Belange ordnungsgemäß
herrichten soweit nicht anders schriftlich abgestimmt.
Verunreinigungen sind zu beseitigen.

Die Abrechnung erfolgt als Pauschale.
Menge: 1,000 psch

#### Titel 1.2 Sicherungsarbeiten

*Hinweis*
Vorbemerkung zu Sicherungsarbeiten
Mit Beginn der Arbeiten hat sich der AN über eine
ausreichende Sicherung des Baufeldes zu informieren und
diese entsprechend der Erfordernisse zu besorgen.

Mit Übergabe der Baustelle bis zum Abschluss der hier
ausgeschriebenen Leistungen geht die
Verkehrssicherungspflicht des gesamten Baufeldes auf
den AN über.

Zusätzlich hat der AN Sicherungsmaßnahmen zur Sicherung
des öffentlichen  sowie der angrenzenden
Nachbargrundstücke zu ergreifen, die für die Dauer der
Arbeiten aufrecht zu erhalten sind.

Der AN hat eigenverantwortlich sämtliche erforderlichen
Maßnahmen zu ergreifen, um eine Verkehrssicherung
sowohl Baustellen-intern als auch an den Schnittpunkten
zum öffentlichen Bereich zu erreichen. Die
ausgeschriebenen Leistungen decken diese
Sicherungsmaßnahmen ab. Sollte der AN andere als die
ausgeschriebenen Maßnahmen oder Leistungen erbringen,
und sind diese nicht mit dem AG bzw. dessen BL
schriftlich abgestimmt, werden sie nicht gesondert
vergütet.

**1.2.1 Einholung verkehrsrechtlicher Anordnungen**
Abstimmung aller Maßnahmen zur Sicherung des ruhenden
und laufenden Verkehrs im Einflussbereich der Baustelle
mit dem öffentlichen Verkehrsraum mit den dafür
zuständigen Behörden, Koordination der Termine,
Einladung aller Beteiligten einschl. des AG sowie
dessen BL, Erstellung und Einreichung erforderlicher
Planunterlagen zur Baustelleneinrichtung und geplanten
Verkehrsführung, Erstellung von Gesprächs- und
Ergebnisprotokollen.

Maßnahmen zur Absperrung, Sicherung sowie zur Umleitung
und Regelung des Verkehrs an Schnittstellen mit
Nachbargrundstücken sowie zu temporären Sperrungen
ergreifen.

Erstellen und Einreichen der verkehrsrechtlichen
Anordnung bei den zuständigen Behörden/Ämtern.

Nach Beendigung der Bauarbeiten die aufgestellten
Schilder, Leiteinrichtungen, Markierungen abbauen,
abfahren und den ursprünglichen Zustand der Flächen
wieder herstellen.

Die Kosten für erforderliche Reparaturarbeiten zur
späteren Wiederherstellung der Flächen werden nicht
gesondert vergütet.

Sämtliche Kosten für die Beantragung/Genehmigung sowie
alle anfallenden Gebühren, die mit einer Sperrung,
Umleitung oder sonstigen Sondernutzung öffentlicher
Verkehrsflächen durch den AN verbunden sind, sind in
diese Position einzurechnen.

Ein Baustelleneinrichtungs- und Verkehrssicherungsplan
ist nach der Auftragserteilung und vor Beginn der
Ausführung dem AG vorzulegen und darf erst nach
erfolgter Abstimmung und Freigabe durch den AG an die
zuständigen Behörden zur Genehmigung weitergeleitet
werden.

Die Abrechnung erfolgt als Pauschale.
Menge: 1,000 psch

#### Titel 1.3 Technische Bearbeitung und Dokumentation

**1.3.1 Klärung der Entsorgungswege**
Feststellen des Entsorgungsweges aller bei den
ausgeschriebenen Leistungen anfallenden Abfälle. Die
Entsorgungsstellen sind der BL des AG im Vorfeld zur
Ausführung schriftlich zu benennen. Abweichungen von
den angemeldeten Entsorgungswegen sind der BL des AG
umgehend schriftlich mitzuteilen.

Sämtliche mit der Entsorgung/Verwertung der
Abfallstoffe zusammen hängenden Nebenkosten sind hier
einzurechnen.

Die Nachweise einer ordnungsgemäßen Entsorgung/
Verwertung sind der BL des AG zu übergeben.

Die Wahl des Entsorgungs-/Verwertungsweges ist Sache
des AN.

Die Abrechnung erfolgt als Pauschale.
Menge: 1,000 psch

**1.3.2 Vermessungsarbeiten**
Dem AN obliegt die vollständige vermessungstechnische
Aufnahme und deren Darstellung in Form von Soll-Ist-
Vergleichen sowie alle Massenermittlungen und
Absteckungsarbeiten während der gesamten Baumaßnahme.

Massenermittlungen sind auf Basis einer durch den AN zu
erstellenden Ist-Aufnahme vor Beginn der Bauarbeiten
sowie ggf.  erforderlicher Zwischenaufnahmen in
Abhängigkeit des Bauablaufs und einer Schlussvermessung
nach Beendigung der Baumaßnahme in Abstimmung mit der
BL des AG zu erstellen.

Dem AN werden seitens des AG Planunterlagen zur
Ausführung zur Verfügung gestellt.

Innerhalb der Grundstücke sind mindestens folgende
Ebenen flächendeckend im Raster (5x5 m) zu vermessen.

 1. OK Gelände vor Baubeginn
 2. OK Erdplanum nach Aushub
 3. UK Schottertragschicht
 4. OK Schotterschicht

Nach Fertigstellung der Arbeiten sind für die
vermessenen Ebenen und Elemente als Bestandspläne
herzustellen.

Alle Planunterlagen sind der BL des AG zeitnah digital
als Auto-Cad-Datei (DWG, DXF sowie 3-fach in Papierform
(bunt) in den Originalmaßstäben der Planung zu
übergeben. Die Abrechnung erfolgt pauschal.
Menge: 1,000 psch

**1.3.3 Gesamtdokumentation der Bauarbeiten**
Zusammenstellung aller Vermessungsergebnisse als
Planwerk (3-fach auf Papier M. 1:100) und digital,
Aufmaße und Dokumentation der durchgeführten Arbeiten
einschließlich fotografischer Dokumentation der
Arbeitsschritte und Dokumentation der Entsorgung
mittels Wiegescheinen durch den AN in tabellarischer
Form.

Die Abrechnung erfolgt als Pauschale.
Menge: 1,000 psch

#### Titel 1.4 Prüfung der Kabel-/Leitungssituation

**1.4.1 Kabel- und Leitungspläne einholen und auswerten**
Dem AN obliegt die Pflicht für das gesamte
Arbeitsgebiet die aktuellen Kabel- und Leitungspläne
bei allen in diesem Gebiet tätigen Versorgungsträgern
(z.B. SWE AG, Stadtwerke, RWE, Telekom, Unity Media,
arcor, Versatel, e.on Ruhrgas, Feuerwehr etc.)
einzuholen und auszuwerten, so dass die im Zuge der
Erdarbeiten freigelegten Kabel- und Leitungen den
Versorgungsträgern bzw. Betreibern zugeordnet werden
können.
Menge: 1,000 psch

**1.4.2 Koordination Ver- und Entsorgungsleitungen**
Im Bereich des Baufeldes bzw. in dessen direkt
angrenzendem Umfeld sind Kabel- und Leitungstrassen
verschiedener Versorgungsträger und Betreiber
vorhanden. Für alle im Rahmen der Baumaßnahme
angetroffenen Leitungen ist der Umgang mit diesen
Leitungen durch den AN unter Beteiligung der BL des AG
mit den Betreibern abzustimmen. Ggf.müssen Leitungen
umgelegt, andere Teile rückgebaut bzw. abgebrochen
werden.

Leitungen die nicht mehr in Betrieb sind bzw. im Rahmen
der Baumaßnahme außer Betrieb gesetzt werden, werden
getrennt und ggf. ausgebaut. Die hierfür erforderlichen
Grabenbauarbeiten und die für den Leitungsbau
erforderlichen Erdarbeiten werden separat vergütet.

Dem AN obliegt die Überprüfung der Lage der
Versorgungsleitungen mit den Ver- und
Entsorgungsträgern (RWE, Stadtwerke Essen, Steag,
Unitymedia, Telekom, ARCOR, Versatel und sonstigen
Telekommunikationsunternehmen, Feuerwehr, ThyssenKrupp
u.a.).

Die Abstimmung aller erforderlichen Maßnahmen zur
Sicherung, Trennung und Verlegung der Leitungen im
Einflussbereich der Baustelle mit den dafür zuständigen
Eigentümern und Behörden, Koordination der Termine,
Einladung aller Beteiligten einschl. des AG zu ggf.
erforderlichen Besprechungsterminen, Erstellung und
Einreichung erforderlicher Planunterlagen zu ggf.
erforderlichen Sicherungsarbeiten, Erstellung von
Gesprächs- und Ergebnisprotokollen, Einbeziehung der
Vorgaben in die Baustellenablaufplanung sowie die
Koordination der Maßnahmen zur Trennung der Anschlüsse
mit  den  Versorgungsträgern bzw. den von ihnen
beauftragten Firmen obliegt dem AN.
Menge: 1,000 psch

**1.4.3 Herstellen von Suchgräben**
Herstellen von Suchgräben bis zu einer Tiefe von 2,0 m
zur Erkundung der Lage von Leitungen und/oder
Hohlräumen, die im Zuge von Baureifmachung vermutet
werden; die Suchgräben sind entsprechend den
Anforderungen der DIN 4214 auszuführen.

Graben ausheben, Straßenaufbruch und Boden seitlich
getrennt voneinander lagern, Boden nach Suchende wieder
verdichtet einbauen (DPr > 97 %). Fehlmengen sind durch
RC-Material zu ersetzen. Die Kosten für das RC-Material
werden separat vergütet.

Teerhaltiger Asphalt ist auf Anweisung der BL des AG zu
entsorgen. Die Entsorgung wird separat vergütet.
Die freigelegten Leitungen sind in Zusammenarbeit mit
den Versorgungsträgern zu identifizieren. Leitungen,
die in Betrieb sind, müssen gesichert werden. Alle
Leitungen, die außer Betrieb sind, müssen getrennt
werden. Leitungssicherung und Leitungstrennung werden
gesondert vergütet. Die Kosten für das Öffnen von
Schutzverrohrungen nach Vorgabe der Versorgungsträger
sind einzukalkulieren.

Leitungen, die in Betrieb sind, müssen nach Lage und
Tiefe eingemessen und in die Planunterlagen der
vermessungstechnischen Dokumentation eingetragen
werden.

Erschwernisse für Handarbeit, Baugrubensicherung,
Verbau etc. sind einzukalkulieren.
Menge: 10,000 m³

#### Titel 1.5 Abbruch Ober- und unterirdische Baukonstruktionen

**1.5.1 Unterirdische Baukonstruktionen aus Mauerwerk abbrechen**
Unterirdische Baukonstruktionen aller Art aus Mauerwerk
aller Art auf Anweisung der BL des AG abbrechen und auf
Kantenlängen < 400 mm vorzerkleinern.

Abbruchmaterial aufnehmen, laden und zum
Bereitstellungslager zwecks Aufbereitung transportieren
und aufmieten.

Die Abrechnung erfolgt nur nach gemeinsamen Aufmaß der
festen Masse in noch eingebautem Zustand.
Menge: 50,000 m³

**1.5.2 Unterirdische Baukonstruktionen aus Stahlbeton abbrechen**
Unterirdische Baukonstruktionen aller Art aus
Stahlbeton aller Art einschließlich Resten von
Stahlstümpfen und Stützen auf Anweisung der BL des AG
abbrechen und auf Kantenlängen < 400 mm vorzerkleinern.

Abbruchmaterial aufnehmen, laden und zum
Bereitstellungslager zwecks Aufbereitung transportieren
und aufmieten.

Die Abrechnung erfolgt nur nach gemeinsamen Aufmaß der
festen Masse in noch eingebautem Zustand.
Menge: 20,000 m³

#### Titel 1.6 Rückbau von Oberflächenbefestigungen

**1.6.1 Zaunanlagen zurückbauen**
Die Grundstückseinfriedung in Form von Stabgitterzäunen
in einer Höhe bis 2,00 m einschließlich aller Pfosten
etc. abbauen, laden und zum späteren Wiederaufbau
seitlich lagern.

Erschwernisse für die Arbeiten in beengten Bereichen
zwischen den Bäumen, Sträuchern und im Bereich der
öffentlichen Verkehrsflächen sind einzukalkulieren.

Die Abrechnung erfolgt je Meter nach örtlichen
Aufmaßen.
Menge: 10,000 m

**1.6.2 Asphalt rückbauen, laden, entsorgen**
Asphalt, Dicke bis 20 cm flächendeckend mit Verfahren
nach Wahl des AN separat abtragen, laden, zu einer
Entsorgungsanlage nach Wahl des AN transportieren und
einer ordnungsgemäßen Entsorgung zuführen. Der Abtrag
erfolgt in Stückgrößen nach Wahl des AN in Abstimmung
des AN mit dessen Entsorgungsanlage. Mehrkosten für
Großstückigkeit (Schollen) können nicht geltend gemacht
werden

Abrechnung nach Vermessung durch den AN

Die Entsorgung wird separat vergütet.
Menge: 35,000 m²

### Kapitel 2 Erdbauarbeiten

#### Titel 2.2 Baufeldanbindung

**2.2.1 Bordsteine in Beton mit Unterbau aufnehmen**
Bordsteine aller Art in Beton gesetzt, aufnehmen,
säubern und zur Wiederverwendung seitlich lagern. Das
Fundament aufbrechen, laden und fachgerecht entsorgen.
Menge: 2,000 m

**2.2.2 Randsteine in Beton mit Unterbau aufnehmen**
Randsteine aller Art in Beton gesetzt, aufnehmen,
säubern und zur Wiederverwendung seitlich lagern. Das
Fundament aufbrechen, laden und fachgerecht entsorgen.
Menge: 2,000 m

**2.2.3 Schneiden von Straßendecken bis 20 cm**
Schneiden von bituminösen Befestigungen bis 20 cm
mittels Trennscheiben zum Aufbruch von Rohrgräben. Es
werden nur die äußeren Konturen des Grabens vergütet.
Querschnitte - mit Ausnahme am Anfang und am Ende des
Rohrleitungsgrabens - werden nicht vergütet.

Abrechnungsmaß ist der laufende Meter Schnittlänge,
nicht der laufende Meter Rohrgraben. Die Fahrbahn ist
nass zu schneiden.
Menge: 20,000 m

**2.2.4 Bit. Fläche zum Aufbruch von Gräben, 101-200 m², 15 bis 20 cm tief fräsen**
Fräsarbarbeiten bei Grabenflächen von 101-200 m²,
Gesamtdeckenstärke 15 bis 20 cm, herstellen. Es ist ein
gradliniges, kontinuierliches und scharfkantiges
Abfräsen der bituminösen Befestigungen bis zur
Schottertragschicht sicherzustellen. Das Fräsgut wird
entweder sofort auf durch den Auftragnehmer gestellte
LKW verladen oder auf der Trasse belassen und bis zur
Aufnahme verkehrssicher gehalten. Die Abfuhr und
Entsorgung wird gesondert vergütet.
Menge: 15,000 m²

**2.2.5 Aufnahme und Abfuhr von Fräsgut**
Fräsgut, das auf der Trasse lagert, aufnehmen, laden,
abfahren und fachgerecht entsorgen.
Menge: 0,500 m³

**2.2.6 Straßenkonstruktion aus Mineralstoffen o.ä. aufbrechen**
Straßenkonstruktion bestehend aus Packlage, RC-Material
und Mineralstoffen, in voller Höhe, einschl.
bituminöser Befestigung bis einschl. 5 cm Dicke
aufbrechen, laden und fachgerecht entsorgen.
Abgerechnet wird von Oberkante Fahrbahnfläche bis
Unterkante erkennbarer Straßenkonstruktion. Das
Herstellen der äußeren Aufbruchkante wird gesondert
vergütet.
Menge: 20,000 m²

**2.2.7 Bit. Decke 17,1- 23,0 cm aufbrechen**
Bituminöse Decke in einer Gesamtstärke bis 20 cm Dicke
aufbrechen.
Menge: 20,000 m²

**2.2.8 Anschüttungen ausheben und entsorgen**
Anschüttungsmaterialien innerhalb des Straßenkörpers
ausheben und entsorgen. Die Entsorgung wird gesondert
vergütet.
Menge: 20,000 m³

**2.2.9 Kreuzung mit Kabeln und Versorg. bis 150 mm**
Die Kabel bzw. Leitun, DA <= 150 mm im Kreuzungsbereich
aufhängen, sichern usw..
Mit der Vergütung dieser Positionen sind auch alle
Erschwernisse beim Baugrubenverbau, beim Bodenaushub,
bei der Rohrverlegung, usw. abgegolten. Die Vergütung
dieser Position erfolgt nur, wenn die Diagonalkreuzung
mit den Versorgungsleitungen (vom Eintritt in die
Baugrube bis zum Austritt aus der Baugrube) mehr als 5,
00 m - gemessen parallel zur angelegten Baugrube - lang
ist.
Menge: 12,000 m

**2.2.10 Handschachtung kreuzender Leitungen, bis 40 cm**
Handschachtung im Bereich kreuzender Leitungen. Breite
der kreuzenden Leitung oder mehrere Leitungen
hintereineinander (in Grabenrichtung) bis 40 cm.

Die Handschachtung beginnt unterhalb der
Straßenkonstruktion, 100 cm vor und hinter den
Leitungen und endet 1,00 m unter den Leitungen. Im EP
enthalten sind sämtliche Erschwernisse wie beim Verbau,
bei der Rohrverlegung und der Verfüllung der Baugrube.
Der Suchgraben zum Auffinden der Leitungen ist
ebenfalls mit eingerechnet.
Menge: 10,000 St

**2.2.11 Senkrechter oder waagerechter Verbau herstellen**
Das Verbauen von Leitungsgräben und sonstigen Baugruben
ist gemäß DIN 18303 und DIN 4124 auszuführen. Im
Grundpreis enthalten ist der Nachweis der Verbaustatik,
das Vorhalten des gesamten Verbaus und
Versteifungsmaterials, das Umspreizen während der
Verlegungs- und Montagearbeiten sowie das Entfernen des
Verbaus mit Verfüllung der Gräben.
Menge: 40,000 m²

**2.2.12 RC-Material 0/45 liefern**
Liefern RC-Material 0/45 als Ersatz für vorgefundenen,
unbrauchbaren Füllboden. Abrechnung erfolgt im
verdichteten Zustand.
Menge: 10,000 m³

**2.2.13 Frostschutzschicht aus RCL 0/45 herstellen**
Frostschutzschicht aus güteüberwachtem
Recyclingmaterial gemäß RG Min-StB der Güteklasse I
nach gemeinsamem Runderlass MW MEV/MUNLV 2001 und TL
Min-StB, Körnung 0/45 mm, in verdichtetem Zustand
gemessen, Raumgewicht 1,9 t/cbm, gemäß ZTV SoB-STB in
unterschiedlichen Dicken herstellen.
Menge: 5,000 m³

**2.2.14 Schottertragschicht aus RCL 0/45 herstellen**
Schottertragschicht aus güteüberwachtem
Recyclingmaterial gemäß RG Min-StB der Güteklasse II
nach gemeinsamem Runderlass MW MEV/MUNLV 2001 und TL
Min-StB, Körnung 0/45 mm, in verdichtetem Zustand
gemessen, Raumgewicht 1,9 t/cbm, gemäß ZTV SoB-StB in
unterschiedlichen Dicken herstellen.
Menge: 5,000 m³

**2.2.15 Betonrandsteine aller Art auf Betonfundament neu setzen**
Betonrandsteine 8/20 in Geraden u. Kurven auf einem
zwischen Schalung hergerichteten 10 cm dicken
Betonfundament (C12/15) mit einer 10 cm breiten
Rückenstütze einschließlich der erforderlichen
Ausschachtung verlegen. Anmerkung: Erforderliche
Randsteinlieferungen für beschädigte Randsteine werden
nach Abstimmung des Auftragnehmers mit dem Auftraggeber
nach den entsprechenden Positions-Nummern vergütet.
Menge: 2,000 m

**2.2.16 Betonbordsteine aller Art auf Betonfundament neu setzen**
Bordsteine aller Art (außer Bordstein 8/20) sowohl als
Hoch- und auch als Tiefbord, in Geraden und Kurven auf
einem zwischen Schalung hergerichteten 15 cm dicken
Betonfundament (C12/15) mit einer 10 cm breiten
Betonrückenstütze einschließlich der erforderlichen
Ausschachtung verlegen. Die Stoßfugen von 0,5 cm Breite
werden nicht behandelt. Die Stöße sind auf der
Rückseite mit einem Kellenstrich mit Zementmörtel zu
verschließen. Anmerkung: Erforderliche
Bordsteinlieferungen für beschädigte Bordsteine werden
nach Abstimmung des Auftragnehmers mit dem Auftraggeber
vergütet.
Menge: 2,000 m

**2.2.17 Fugenband 4,5 cm liefern und einbauen**
Senkrecht hergestellte Kante ( z.B. an
Asphaltdeckschichten ) reinigen, ggfs. trocknen, mit
vom Hersteller des Fugenbandes vorgeschriebenem
Voranstrich gut deckend streichen und trocknen lassen.
Schmelzbares Bitumenfugenband, entsprechend der ZTV Fug
? StB, 10 mm breit, an der zu verklebenden Seite mit
einem Gasbrenner leicht anschmelzen und mit einem
erwärmten Spachtel vollflächig an den Kanten fest
andrücken. Das Fugenband ist so einzubauen, dass es die
Anschlusshöhe um 5 mm überragt. Das verlegte Fugenband
darf vor dem Einbau der Asphaltdeckschicht nicht
überfahren werden und ist im Bedarfsfall durch
geeignete Maßnahmen zu sichern.
Menge: 40,000 m

**2.2.18 Asphalttragschicht, d=10 cm, mit Fertiger**
Asphalttragschicht nach ZTV-Asphalt STB liefern, mit
Fertiger einbauen und verdichten. Einbaudicke 10 cm,
Einbaugewicht 231 kg/m2, Material: Mischgutart AC 22
TS. Die Mitverwendung von Asphaltgranulat ist zulässig.
Menge: 20,000 m²

**2.2.19 Asphaltbinder, d=6 cm, liefern und einbauen mit Fertiger**
Asphaltbinder nach ZTV Asphalt-StB liefern, mit
Fertiger einbauen und verdichten. Einbau in Fahrbahn
und Nebenflächen. Einbaudicke 6 cm, Einbaugewicht 200
kg/m2, Material: AC 22 BS.
Menge: 20,000 m²

**2.2.20 Asphaltdeckschicht, d=4 cm mit Fertiger**
Asphaltdeckschicht  nach  ZTV Asphalt -StB liefern, mit
Fertiger einbauen und verdichten. Einbau in Fahrbahn
und Nebenflächen, Einbaugewicht 100 kg/m2, Einbaudicke
etwa d=4 cm. Material: AC 11 DS bzw DN.
Menge: 20,000 m²

**2.2.21 Bituminöse Flächen abstreuen**
Abstreumaterial maschinell gleichmäßig auf die noch
warme Oberfläche der Asphaltmastix-Deckschicht
aufbringen und einwalzen. Abstreumaterial : Diabas -
Edelsplitt 1/3 SZ - Wert <= 18 PSV - Wert >= 53

Abstreumenge : 1kg/m² Einsatz des Abstreumaterials bei
Asphaltbeton nur auf Anweisung des Auftraggebers.
Menge: 20,000 qm

#### Titel 2.3 Absperrung zur Grundstücksgrenze

**2.3.1 Anschüttung abtragen, laden und entsorgen**
Anschüttungsmaterialien; bestehend aus Boden,
Bauschutt, Schlacken und Aschen sowie Gemische dieser
Materialien im Bereich des Baufeldes profilgerecht nach
Planung bzw. Regelprofilen lagenweise abtragen
(Lagenmächtigkeit bis max. 0,30 m), einschließlich
profilgerechter Herstellung von Böschungen  mit
Neigungen bis 1:1.

Anschüttungsmaterialien nach vorheriger Separation von
Beton-, Bauschutt- und Schlackeblöcke mit Kantenlängen
> 0,30 m abtragen, verladen und zur Verwertung/
Entsorgung abtransportieren.

Erschwernisse für den Materialabtrag in Lagen bis 0,30
m sind einzukalkulieren.

Die Abrechnung erfolgt nach Zwischenvermessung nach
Abtrag der Anschüttungsmaterialien bis zur Aushubebene.
Evtl. erforderliche Abbrucharbeiten werden separat
vergütet und vom Abtragsvolumen abgezogen.

Die abzutragenden Anschüttungsmassen sind unmittelbar
nach Aushub zu verladen und zu entsorgen.

Die Entsorgung wird separat vergütet. Eine Lagerung der
Anschüttungsmaterialien innerhalb des Baufelds ist
nicht vorgesehen und zulässig.
Menge: 1800,000 m³

**2.3.2 Erdplanum (UK Polsterschicht) herstellen**
Erdplanum auf der Oberkante der herzustellenden
Schotterschicht gemäß Planung herstellen und
verdichten.

Erforderliche Einbauparameter auf OK Schotterschicht:
Proctordichte Dpr > 100 % oder
Verformungsmodul  Ev2 >  120 MN/m² im Bereich der
Gebäudeaufstandsflächen und Verkehrsanlagen.
Verhältniswert  Ev2/Ev1 < 2,3

Höhentoleranz: +/-3,0 cm auf 4,0 m Strecke

Abrechnung erfolgt nach Vermessung der Fläche des
Erdplanums.
Menge: 3500,000 m²

**2.3.3 Frostschutzschicht aus RC-Material herstellen**
Frostschutzschicht aus RC-Schotter nach ZTV SoB-StB für
Verkehrsflächen liefern und lagenweise einbauen und
verdichten.

Verformungsmodul EV2 auf der Oberfläche min. 120 MN/m².
Es ist nachzuweisen, dass das Material geeignet ist
gemäß TL SoB-StB, Abschnitt 2.2.
Material: Recyclingmaterial güteüberwacht Klasse RCL I
RAL RG 501/1
Körnung: 0-45 mm
Schichtdicke: i.M. 22 cm

Abgerechnet wird nach Auftragsprofilen.

Lieferwerk: ...........................................
............................
.
Strasse: ..............................................
............................

PLZ/Ort: ..............................................
.............................
Menge: 3500,000 m²

**2.3.4 Feinplanum (OK Polsterschicht) herstellen**
Feinplanum profilgerecht auf der Oberkante der
Schottertragschicht gemäß Lageplan nach Vorgaben der
ZTVE-StB herstellen und verdichten.

Erforderliche Einbauparameter:
Proctordichte Dpr > 100 % oder
Verformungsmodul  Ev2 >  120 MN/m²
Verhältniswert  Ev2/Ev1 < 2,3

Höhentoleranz: +/-2,0 cm auf 4,0 m Strecke

Das Feinplanum ist durch Materialauftrag und
Materialabtrag im Massenausgleich herzustellen.

Abrechnung erfolgt nach Vermessung Schottertragschicht
für die Gebäudeaufstandsflächen.
Menge: 3500,000 m²

### Kapitel 3 Wegebauarbeiten

#### Titel 3.1 Gehwege und Bordsteinanlagen

*Hinweis*
Anmerkung
Flachbordsteine und Rinnenbahnen werden gleichzeitig
auf ein gemeinsames, zwischen Schalung hergerichtetes
Betonfundament aus C 20/25 verlegt. Die
Betonvorderkante schließt mit der Rinne bündig ab. Die
Oberkante (OK) der Rückenstütze richtet sich nach der
Dicke des angrenzenden Belages.
Die Bordsteine sind in einem Abstand von 0,5 cm zu
versetzen, die Stöße sind auf der Rückseite mit einem
Kellenstrich mit Zementmörtel zu verschließen,
ansonsten werden die Stoßfugen nicht geschlossen. Alle
15 m sind durch Hochbord, Rundbord und Rinne elastische
Fugen herzustellen. Fugenmaterial sind und
Betonsägeschnitt sind in die Positionen
einzukalkulieren. Die Plattenbeläge der Gehwege sind
planeben und ausgerichtet mit einer Fugenbreite von im
Mittel 4 mm zu verlegen. Abgerechnet wird nach
verlegter Fläche, die Fugen bleiben unberücksichtigt,
Aussparungen oder Einbauten bis 1,0 m² Einzelfläche
werden nicht abgezogen, dafür erfolgt keine Vergütung
für durch diese verursachten Erschwernisse, wie z. B.
Schnittfugen.

**3.1.1 Rundbordstein R=2 T 15 x 22 setzen**
Rundbordstein aus Beton in Geraden und Kurvenbereichen
mit einem Radius r > 12 m versetzen.
Dabei sind bis zu einem Kurvenradius von r = 20 m
gerade Bordsteine mit einer Steinlänge von 0,25 bis 0,
50 m zu verwenden, bei r > 20 m können Bordsteine mit
einer Steinlänge von 1,0 m verwendet werden.
Borde engfugig verlegen. Stoßfugen sind mit
Zementmörtel zu verfüllen und die Steine anschließend
zu reinigen.
Bordsteinschnitte sind in den Einheitspreis
einzukalkulieren.
Steintyp: Rundbord, DIN 483 - R=2 T 15 x 22
Material: Basaltbeton, ausgewaschen
Fundament: Bettung mit Rückenstütze gem. DIN 18318
Betongüte: C 20/25

Material: .............................................
...............................

Lohn: .................................................
...............................

Gerät: ................................................
...............................
Menge: 6,000 m

**3.1.2 Kantenstein T 8 x 20**
Kantenstein DIN EN 1340 (Beton) gewaschen als
Tiefbordstein, T 8 x 20 in Geraden oder Kurven auf
einem 10 cm dicken Betonfundament, Betongüte: C 20/25,
mit einer 10 cm breiten Rückenstütze versetzen einschl.
Lieferung.
Preis einschl. aller für die Durchführung der Arbeiten
erforderlichen Materialien. Bordsteinschnitte sind in
den Einheitspreis einzukalkulieren.

Material: .............................................
.............................

Lohn: .................................................
............................

Gerät: ................................................
............................
Menge: 20,000 m

**3.1.3 Übergangsstein 2-teilig auf Rundbord setzen**
Übergangsstein 2-teilig 200 12/15 30/17 auf Rundbord
aus Beton in Geraden und Kurvenbereichen versetzen. In
Kurvenbereichen mit einem Radius r = 12 m ist der
Übergangsstein mindestens zu halbieren. Borde engfugig
verlegen. Stoßfugen sind mit Zementmörtel zu verfüllen
und die Steine anschließend zu reinigen.
Bordsteinschnitte sind in den Einheitspreis
einzukalkulieren.
Steintyp: Übergangsstein, DIN 483 - R 15x22 r=2cm li/re
Material: Basaltbeton, ausgewaschen
Fundament: Bettung mit Rückenstütze gem. DIN 18318
Betongüte: C 20/25

Material: .............................................
...............................

Lohn: .................................................
...............................

Gerät: ................................................
...............................
Menge: 4,000 Stck

**3.1.4 Zweireihige Rinne Pflastersteine**
Zweireihige Rinne mit Pflastersteinen aus Beton in
Geraden und Kurvenbereichen auf Betonfundament,
entsprechend der Sohlenhöhe der Bordsteinfundamente, in
einer im Mittel 4 cm dicken Bettung aus Zement-Sand-
Mischung (MV 1 : 3) herstellen.
Schnitte an Rinnensteinen sowie Fugenausbildung mit
Zementschlämme (MV 1 : 3) sind in den Einheitspreis
einzukalkulieren.
Steintyp: Pflasterstein, DIN EN 1338 - 16 x 24 x 14
Ausführung: grau
Fundament: Fundamentdicke ca. 20 cm gem. DIN 18318
Betongüte: C12/15

Material: .............................................
...............................

Lohn: .................................................
...............................

Gerät: ................................................
...............................
Menge: 10,000 m

#### Titel 3.2 Kabelleerrohre

**3.2.1 Kabelgraben Kabelschutzrohr 4-Zügig**
Kabelgraben für Kabelschutzrohre (4 Leerrohre DN 125 in
zwei Lagen) bis zu einer Tiefe von 0,5 m unter GOK in
anstehenden Materialien, bestehend aus Baustoffen/
Boden-Bauschutt-Gemischen gemäß DIN EN 1610 und DIN
4124 profilgerecht ausheben. Das zur Verfüllung der
Baugrube erforderliche und geeignete Aushubmaterial
seitlich lagern. Überschüssiges und ungeeignetes
Material nach Abstimmung mit der BL des AG auf das
Bodenzwischenlager verfahren und aufmieten.

Die Trockenhaltung des Grabens obliegt dem AN. Die
Grabenaufweitungen als Kopflöcher für die
Kabelzugkästen und die hieraus resultierende Mehraushub
gegenüber dem Grabenprofil und Erschwernisse sind
einzukalkulieren.

Beim Aushub sind evtl. vorhandene Trag- oder
Frostschutzschichten (HKS, RC) von den übrigen
Aushubmassen (Boden-Bauschutt-Gemischen) gesondert zu
entnehmen und für den Wiedereinbau seitlich
witterungsgeschützt zu lagern.

Dem Aufmaß werden, wenn nicht anders festgelegt, die in
DIN 4124 bzw. DIN EN 1610 festgelegten Baugrubenbreiten
und Böschungsverhältnisse (Normbreiten) zugrunde
gelegt. Nach Fertigstellung der Kanäle und Bauwerke,
den Leitungsgraben gemäß Vorbemerkung und entsprechend
der Bauklassen und deren Materialzuordnungen wieder
verfüllen und verdichten.

Bodenklasse: 3 bis 5 (DIN 18 300)

Grabenlänge: bis zu 500 m
Grabenbreite: für 6 Leerrohre DN 125 in zwei Lagen zu
jeweils 3 Rohren
Grabentiefe : 0,95 m
Menge: 10,000 m³

**3.2.2 Kabelschutzrohre PE-HD frei Einbaustelle liefern**
Material:
Schutzrohr DN 125
Ausführung: innen glatt, außen gewellt
Abmessungen: di=108mm, da=125mm, s=8,5mm, Länge:
6m einschließlich:

-Endkappen für Kabelschutzrohr aus PE-HD, Nenngröße
125mm, innen glatt, außen gewellt

-Steckmuffen ohne Dichtring für Kabelschutzrohr aus
PEHD,
Nenngröße 125mm, innen glatt, außen gewellt

Hersteller: Fa. Kabuflex, Fa. Hegler oder baugleich

Die Leerrohre, Steckmuffen und Endkappen etc. sollten
durch den Tiefbauunternehmer beigestellt werden.

Die Verlegung der Kabelschutzrohre erfolgt ein- bzw.
zweilagig.
Abstandhalter zwischen den einzelnen Schutzrohren sind
gemäß Herstellerangaben einzubauen.
Menge: 250,000 m

**3.2.3 Kabelschutzrohre PE-HD verlegen**
Rohre auf verdichtete, profilgerechte Grabensohle/
Erdplanum
verlegen und sichern. Geringfügige Richtungsänderungen
können durch Biegen der Rohre vorgenommen werden. Eine
gesonderte Vergütung hierfür erfolgt nicht. Gemessen
wird die
volle Rohrlänge nur in offenen Gräben, eventueller
Verschnitt wird nicht gesondert vergütet.

In den Einheitspreis einzurechnen:
-Überschüssiges und ungeeignetes Material nach
Abstimmung mit der BL des AG auf das Bodenzwischenlager
verfahren und aufmieten.
- Einlegen eines Ziehdrahtes
- in regelmäßigen Abständen sind Abstandshalter
einzubauen

Die Verlegung der Kabelschutzrohre erfolgt ein- bzw.
zweilagig.
Abstandhalter zwischen den einzelnen Schutzrohren sind
gemäß Herstellerangaben einzubauen.
Menge: 250,000 m

**3.2.4 Abstandshalter für Kabelleerrohre liefern**
Abstandshalter für Kabelleerrohre entsprechend der
Planung liefern. Der Einbau wird über die
Verlegposition abgerechnet.
Menge: 5,000 Stck

**3.2.5 Sandummantelung an Kabelschutzrohren**
Sandummantelung für die Bettung um die
Kabelschutzrohre (Bettung, Seiten und Überdeckung)
liefern und in Leitungsgräben bis 10 cm über
Rohrscheitel einbauen und verdichten, einschließlich
der Lieferung und Verlegung eines Trassenwarnbandes
oberhalb der äußeren Kabelleerrohre.
Abgerechnet wird nach aufgemessenem Grabenprofil.
.
Menge: 1,500 m³

**3.2.6 Leitungsgräben für Kabelschutzrohre verfüllen**
Leitungsgraben mit seitlich gelagertem Aushubmaterial
entsprechend des Ursprungszustand und den Bauklassen
wieder verfüllen und verdichten gemäß Merkblatt zum
Verfüllen von Leitungsgräben.
Hierbei sind die während des Aushubs zu separierenden
bzw. separierten Baustoffe (RC/HKS) wieder zu
verwenden. Fehlmengen infolge unsachgemäßer Trennung
sind unentgeltlich zu ersetzen.

Abgerechnet wird nach aufgemessenem Grabenprofil
abzüglich eingebauter Leitung und eventueller
Sandschutzummantelung. Verfüllung bis zur Oberkante
Frostschutzschicht. Die dafür zu verwendenden
Materialien sind während des Aushubs zu separieren und
witterungsgeschützt seitlich zu lagern. Fehlmassen sind
dem Bodenzwischenlager zu entnehmen, bzw. in den
Frostschutz- und Schottertragschichten durch
anzulieferndes, güteüberwachtes RC-Material bzw. HKS
auszugleichen. Fehlmassen aus nicht sachgemäßem Aushub
werden nicht separat vergütet.
Menge: 7,500 m³

#### Titel 3.3 Einfriedungen

**3.3.1 Stabgitterzaun mit Fundament H = 2,0 m**
Stabgitterzaun mit Fundament
Stabgitterzaun liefern und fachgerecht montieren, gemäß
Planung, einschl. aller Nebenarbeiten, einschl. aller
Kleinteile.

Montage horizontal mit Fundamenten,
mit Mattenbreiten ca. 2 m,
Zaunhöhe 2,0 m,
Pfosten: Profilrohr 60x40 mm,
oben durch aufgesetzte Kappe verschlossen.
Pfostenabstand 2,00 m.

Zaunfelder: punktgeschweißte Stabmatten,
als Doppelstabmatten, Maschenweite 50x200mm,
Stabdurchmesser 6 mm.

Überstand unten 30 mm, oben kein Überstand.
Montage an den Pfosten mit Schrauben M8 und
Abdeckleisten aus Flacheisen.

Alle  Stahlteile sofern nicht aus Edelstahl,
feuerverzinkt DIN 50976 und pulverbeschichtet
anthrazitgrau RAL 7016.

Ausführungen mit Einzelfundamenten aus Beton gemäß
Herstellerrichtlinie, einschl. Aushub und Entsorgung
des
verdrängten Materials.
Menge: 15,000 lfdm

**3.3.2 Drehflügeltor für Zaun, lichte Weite 4,00 m**
Drehflügeltür für Zaun liefern und montieren, lichte
Weite 4,00 m, Höhe 2,0 m, 2-flügelig, mit umlaufendem
Rahmen, aus Stahlprofilrohr S235, DIN EN 10210-2,
Querschnitt nach Wahl des AN, Wanddicke > 2 mm,
Feldfüllung mit Stahlgitter, im Rahmen eingeschweißt,
Stahlgittermatte (Paneel) DIN EN 10223-7, als
Doppelstabmatte, Maschenweite 50/200 mm, Dicke der
senkrechten Drähte 6 mm, waagerechte Profile als
Doppelstab 8 mm, feuerverzinkt DIN EN ISO 1461 und
pulverbeschichtet DIN 55633, Farbton anthrazit RAL
7016, mit Panikeinsteckschloss für Profilzylinder,
Durchgreifschutz und Übergreifschutz, Drückergarnitur,
einseitig beweglich, einseitig fest, mit Langschild,
beidseitig, aus nichtrostendem Stahl, gebürstet, mit
Türschließer, Torpfosten aus Stahlprofilrohr S235 DIN
EN 10210-2, Querschnitt 120/120 mm, Wanddicke 4 mm,
Kopf verschlossen mit verschweißter Platte,
Gesamtpfostenlänge ca. 280 cm, in Fundament befestigen,
mit Einzelfundament einschl. Aushub, Fundament aus
Beton C 20/25 DIN EN 206-1, Maße L/B 50/50 cm, Tiefe 80
cm, Bodenklassen 3 bis 5 DIN 18300, überschüssigen
Boden laden, fördern und fachgerecht entsorgen.
Menge: 2,000 Stck

### Kapitel 4 Entsorgung

#### Titel 4.1 Entsorgung KW- / PAK-haltiger Materialien

*Hinweis*
Vorbemerkungen
Die Entsorgungspositionen beinhalten sämtliche Kosten,
die mit der ordnungsgemäßen Verwertung oder Beseitigung
der beim Rückbau anfallenden Stoffe zusammenhängen.
Dazu gehört auch der Transport von der Baustelle zur
Entsorgungsanlage / Entsorgungsstelle, die Gestellung
von Transportbehältern für die Trennung von
Abfallstoffen sowie ggf. erforderliche Sicherungen wie
Transportverpackungen u.ä.

Für die Entsorgung gelten die Regelungen des KrWG sowie
die darauf aufbauenden Rechtsvorschriften. Der AN ist
für die Einholung sämtlicher Genehmigungen
verantwortlich. Der AG überträgt dem AN ausdrücklich
die Abfallbeseitigungspflicht gemäß den vorgenannten
Gesetzen und Rechtsvorschriften.

Sämtliche Abfallstoffe sind, soweit dazu die
technischen Möglichkeiten gegeben sind, sortenrein zu
sammeln und zu entsorgen.
Sämtliche Entsorgungsvorgänge sind lückenlos mit
Begleitscheinen und Annahmebestätigungen zu
dokumentieren. Der AG behält sich vor, den AN zur
Führung eines Ausgangsbuches sowie zur Verwendung
spezieller Entsorgungsnachweise zu verpflichten.
Sämtliche Entsorgungsstellen sind vor Beginn der
Entsorgung dem AG schriftlich mit Angabe des
Ansprechpartners und zugehöriger Telefon- und Faxnummer
zu benennen.

Der An- und Abtransport sowie das Vorhalten der dafür
notwendigen Container sind in diese Positionen mit
einzukalkulieren. Entsprechende Nachweise sind dem AG
zu übergeben und werden nicht gesondert vergütet.

Alle zu erbringenden Abwicklungsmodalitäten
(Genehmigung, Übernahme- bzw. Begleitscheinverfahren,
Transportgenehmigung und Entsorgungsnachweise,
Eingangsanalysen etc.) sind ebenfalls in die Position
einzurechnen. Ggf. vorhandener kommunaler Anschluss-
und Benutzungszwang ist zu beachten.

Die Abrechnung aller entsorgten Abfälle erfolgt über
Wiegekarten der jeweiligen Entsorgungsanlage. Im Falle
einer Verwertung in der Baumaßnahme Radrennbahn/Bike-
Park erfolgt die Abrechnung unter Umrechnung der
eingebauten Materialien zur Tonnage über eine
Umrechnung von 1,8 t/m³ eingebauten Materials im
Endzustand.

*Hinweis*
Vorschriften und Nachweisverfahren
Das Abfallrecht der Bundesrepublik Deutschland, mit
allen darin enthaltenen Verordnungen und Rechtsnormen,
welche die Behandlung, den Transport, die Entsorgung
sowie den sonstigen Umgang mit Abfällen regeln, ist
zwingend einzuhalten!

Dies gilt insbesondere für das
Kreislaufwirtschaftsgesetz (KrWG) und die ergänzenden
Rechtsverordnungen.

Gefährliche Abfälle zur Beseitigung sind entsprechend
den Vorschriften der kommunalen Abfallsatzung
hinsichtlich einer Andienungspflicht bei der
Entsorgungs-Gesellschaft Westmünsterland mbH (EGW) zu
beseitigen.

Für sämtliche Abfallfraktionen sind die vom AN
geplanten Entsorgungswege mit allen erforderlichen
Unterlagen dem AG vor Ausführung der Leistungen
vorzulegen und genehmigen zu lassen.

Das elektronische Abfallnachweisverfahren (eANV) ist
nach der deutschen Nachweisverordnung (Verordnung über
die Nachweisführung bei der Entsorgung von Abfällen)
seit dem 1. April 2010 das zwingend vorgeschriebene
Verfahren zur Abfallnachweisführung für
nachweispflichtige, d.h. in der Regel "gefährliche
Abfälle".

Zum elektronischen Nachweisverfahren zählen sämtliche
Dokumente zur Nachweis- und Verbleibskontrolle, im
engeren Sinne der elektronische Entsorgungsnachweis und
der elektronische Begleitschein sowie im weiteren Sinne
die elektronische Registerführung.

Seit dem 1. Februar 2011 ist zusätzlich die Nutzung der
qualifizierten elektronischen Signatur anstelle der
schriftlichen Unterschrift bei gefährlichen Abfällen
verpflichtend.

Der AN muss bei der ZKS registriert sein. Der AN führt
das elektronische Nachweisverfahren für gefährliche
Abfälle durch inklusive der Beantragung der
Entsorgungsnachweise, Führen des elektronische
Nachweisverfahrens, etc.).

Dem AN wird die tatsächliche Sachherrenschaft über die
Abfälle übertragen, er ist somit Abfallerzeuger und hat
eine Abfallerzeugernummer beim Kreis Borken für die
Baumaßnahme zu beantragen. Die Kosten für diese
Leistungen sind in die Einheitspreise einzukalkulieren.

*Hinweis*
Chemische Analysen
Sämtliche für die Entsorgung benötigten chemischen
Analysen werden durch die Bauleitung des AG zur
Verfügung gestellt. Die Analysen sind im Voraus der
Entsorgung bei der Bauleitung anzufragen. Für die
Probenahme und Analyse sind von mindestens 10 Tagen
Vorlauf einzurechnen.

*Hinweis*
Entsorgungsweg
Feststellen des Entsorgungsweges, Durchführung eines
ggf. erforderlichen abfallrechtlichen
Genehmigungsverfahrens sowie  Begleitschein-/
Nachweisverfahren. Sämtliche mit der Entsorgung der
vorgenannten Abfallstoffe zusammenhängenden Nebenkosten
sind in den Einheitspreisen einzukalkulieren. Die
Nachweise einer ordnungsgemäßen Entsorgung sind der BL
des AG zu übergeben. Die Wahl des Entsorgungsweges ist
Sache des AN.

Die Entsorgungsstellen sind mit Bezeichnung und Angaben
zur einfachen Fahrtstrecke zu benennen.

Die Kosten für die vorgenannten Leistungen sind über
die Entsorgungskosten abgegolten und werden nicht
gesondert vergütet.

**4.1.1 Asphalt bituminös entsorgen (<= 25 mg/kg PAK)**
Asphalt bituminös

AVV-ASN: 17 03 02

mit PAK-Gehalten < 25 mg/kg entsorgen. Die Kosten für
Entsorgungsnachweise, Begleitscheine,
Genehmigungsverfahren etc. sind einzukalkulieren.

Die Abrechnung erfolgt nach Wiegekarten der
Entsorgungsanlage.

Sämtliche Kosten für Entsorgungsnachweise, Begleit-
bzw. Übernahmescheine etc. sind einzukalkulieren. Bei
einer Abfallbeseitigung sind die Regelungen zum
Anschluss- und Benutzerzwang der Stadt Bocholt zu
beachten.
Menge: 2,500 t

#### Titel 4.2 Entsorgung von Boden und Bauschutt

**4.2.1 Entsorgen Boden-Bauschutt <= BM-F3**
Bauschutt bzw. Boden mit mineralischen
Fremdstoffanteilen > 10 Vol-%, jedoch mit
Schadstoffgehalten <= BM-F3 nach EBV. in einer
Verwertungsstelle nach Wahl des AN ordnungsgemäß
verwerten.

Die Kosten für die Erstellung der erforderlichen
Unterlagen (Entsorgungsnachweise, Begleitscheine,
Übernahmescheine, Transportgenehmigungen etc.) sind
einzukalkulieren.

Die Abrechnung erfolgt über die Vermessung der
abgetragenen Anschüttungen als Differenzmessung zum
Bestandsgelände. Zur Umrechnung der fest eingebauten
Masse zum Volumen wird ein Faktor von 1,8 t/m³
angesetzt.

Die Verwertungsstelle ist mit Angaben zur einfachen
Fahrstrecke von der Baustelle zur Entsorgungsstelle zu
benennen.

Verwertungsstelle:

________________________________________________

Einfache Fahrstrecke:

________________________________________________
Menge: 3600,000 t

**4.2.2 Entsorgen Boden-Bauschutt (Deponieklasse I)**
*** Bedarfsposition ohne GB
Bauschutt bzw. Boden mit mineralischen
Fremdstoffanteilen > 10 Vol-%, mit Schadstoffgehalten
für die Entsorgung auf einer Deponie, der im Zuge der
Auskofferungsmaterialien separiert und zwischengelagert
wurde auf einer Deponie - Deponieklasse I ordnungsgemäß
entsorgen.

Die Kosten für die Erstellung der erforderlichen
Unterlagen (Entsorgungsnachweise, Begleitscheine,
Übernahmescheine, Transportgenehmigungen etc.) sind
einzukalkulieren.

Die Deponie ist der BL des AG zu benennen und
der Entsorgungsweg ist vom Bauherrn freigeben zu
lassen.

Die Abrechnung erfolgt über Wiegescheine der
Entsorgungsanlage.

Bei einer Abfallbeseitigung sind die kommunalen
Anschluss- und Benutzerzwänge zu beachten.

Die Abrechnung erfolgt über Wiegescheine der
Entsorgungsanlage.
Menge: 50,000 t

#### Titel 4.3 Entsorgung sonstiger Materialien

**4.3.1 Wurzelstubben und Wurzelwerk entsorgen**
Ausgerodete Wurzelstubben aller Durchmesser
einschließlich allen Wurzelwerks zu einer
Verwertungsanlage nach Wahl des AN transportieren und
entsorgen. Die Kosten für die Entsorgung sind
einzukalkulieren.
Die Abrechnung erfolgt über Wiegekarten der
Verwertungsanlage.
Menge: 20,000 t

USt %: 19,00
